# Markelstraße 42, 43, 12163 Berlin
Angebotsaufforderung (GAEB DA XML 3.3, DA83)
Projekt: MARK 42/43
Beschreibung:
MARKEL42EB - Markelstraße 42, 43, 12163 Berlin
Vertriebsmaßnahmen
Währung: EUR
Vergabeart: Freihändige Vergabe
Abgabeort: Covivio Development GmbH Lietzenburger Str. 90 10719 Berlin
Ausführungsbeginn: 21.05.2024
Ausführungsende: 19.07.2024
Sicherheit Vertragserfüllung %: 0,00
Sicherheit Gewährleistung %: 0,00
Auftraggeber: Covivio Development GmbH, Lietzenburger Str. 90, 10719 Berlin, Ansprechpartner David Koschnik, E-Mail David.Koschnik@covivio.immo
Ausführungsort: MARK42 - Dachgeschoss-Ausbau, Markelstraße 42, 43, 12163 Berlin
Erstellt mit: 4 240322, NOVA AVA, 08.04.2024

## LEISTUNGSÜBERSICHT
Lieferung und Einbau von Trockenbau:  Wände, Decken

| Leistung | Menge |
| --- | --- |
| GK-Wände | 870 m² |
| GK-Decken | 665 m² |

## ALLGEMEINE PROJEKTBESCHREIBUNG MARK42/43
Objektbeschreibung:
Auf dem Grundstück der Markelstraße 42/43 befindet sich ein Mehrfamilienhaus, welches im Dachgeschoss zu Wohnzwecken ausgebaut werden soll. Das Bestandsgebäude besitzt ein Erd- drei Obergeschosse und ist komplett unterkellert. Das Mehrfamilienhaus verfügt im Bestand über zwei Treppenräume, über die Wohnungen direkt erschlossen werden. Im Rahmen der Baumaßnahme soll der Dachstuhl zurückgebaut und durch ein neues Dachgeschoss, als Vollgeschoss ersetzt werden. Auch die neuen Wohnungen im Dach werden direkt an die Treppenräume angeschlossen. Zu dem wird ein neuer Außenaufzug an der Gebäuderückseite hergestellt. Die gesamte Baumaßnahme erfolgt im bewohnten Zustand.

Projektspezifische Angaben:
BGF: 885 m² (nur DG-Ausbau)
WFL: 391 m² (5 neue Wohneinheiten)
Höhe First: ca. 21 m
Höhe Traufe: ca. 15 m

Nutzung:
Das Gebäude wird ausschließlich zu Wohnzwecken genutzt. Die Bestandswohnungen werden in ihrem Grundriss nicht verändert. Nach Abschluss der gesamten Baumaßnahme werden im Dachgeschoss 5 neue Wohneinheiten entstehen.

Angaben zur Ausführung:
Die gesamte Baumaßnahme umfasst den Dachausbau, die Modernisierung der Fassade und Fenster, Sanierung der Treppenhäuser sowie Anbau eines außenliegenden Aufzugs. Das Gebäude erhält bauseits ein Fassadengerüst und für den vertikalen Transport stehen Materialaufzüge zur Verfügung.

Hinweis: Die Mehraufwendungen für Förderwege horizontal und vertikal sind bei der Kalkulation der Einheitspreise zu berücksichtigen und werden nicht gesondert vergütet.

Sonstiges:
Die vorgesehenen Bauleistungen werden entsprechend der derzeit geltenden öffentlich-rechtlichen Vorschriften, der dort geforderten bautechnischen Nachweise und nach den allgemein anerkannten Regeln der Baukunst und der Technik ausgeführt. Die Anforderungen des Brandschutzes sind einzuhalten.

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
## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN - TROCKENBAUARBEITEN
Der sachliche Geltungsbereich ergibt sich ebenso wie die technische Ausführung aus den ATV:
DIN 18 340 Trockenbauarbeiten sowie den anerkannten Regel der Technik.

Ergänzend sind u.a. folgende ATV / DIN zu berücksichtigen:
ATV DIN 18 299  Allgemeine Regelungen für Bauarbeiten jeder Art
DIN 4108 Wärmeschutz im Hochbau
DIN 4109  Schallschutz im Hochbau
DIN EN 14190 Gipsplatten-Produkte aus der Weiterverarbeitung
DIN EN 14195 Metall-Unterkonstruktionsbauteile für Gipsplatten-Systeme

Merkblatt 3
Putzoberflächen im Innenbereich: Qualitätsstufen
Herausgeber: Bundesverband der Gipsindustrie e.V., Industriegruppe Baugipse
BG Bau Fachinfo Gefahrstoffe
Umgang mit Mineralwolle-Dämmstoffen: Handlungsanleitung

IVD-Merkblatt Nr. 16:
Anschlussfugen im Trockenbau
Herausgeber: Industrieverband Dichtstoffe e.V. (IVD)

Merkblatt Nr. 1
Baustellenbedingungen für Trockenbauarbeiten mit Gipsplatten-Systemen
Herausgeber: Bundesverband der Gipsindustrie e.V., Industriegruppe Gipsplatten

Merkblatt Nr. 2
Verspachtelungen von Gipsplatten - Oberflächengüten Q1-Q4
Herausgeber: Bundesverband der Gipsindustrie e.V., Industriegruppe Gipsplatten

Merkblatt Nr. 2.1
Verspachtelung von Gipsfaserplatten - Oberflächengüten Q1-Q4
Herausgeber: Bundesverband der Gipsindustrie e.V., Industriegruppe Gipsplatten

Merkblatt Nr. 3
Fugen und Anschlüsse bei Gipsplatten- und Gipsfaserplattenkonstruktionen
Herausgeber: Bundesverband der Gipsindustrie e.V., Industriegruppe Gipsplatten

Merkblatt Nr. 5
Bäder, Feucht- und Nassräume im Holz- und Trockenbau; Innenraumabdichtung nach DIN 18534
Herausgeber: Bundesverband der Gipsindustrie e.V., Industriegruppe Gipsplatten

Merkblatt Nr. 6
Vorbehandlung von Trockenbauflächen aus Gipsplatten zur weitergehenden Oberflächenbeschichtung bzw. -bekleidung
Herausgeber: Bundesverband der Gipsindustrie e.V., Industriegruppe Gipsplatten

RAL-GZ 531
Trockenbau - Gütesicherung
Herausgeber: RAL Deutsches Institut für Gütesicherung und Kennzeichnung e.V.

Weiterhin gelten sämtliche europäischen und nationalen Vorschriften, Merkblätter, Stoff- und Prüfnormen usw. jeweils in ihrer aktuellen Fassung sowie die Herstellerverarbeitungsangaben, Zulassungen und Empfehlungen der jeweiligen Fachverbände.

## 3241 Trockenbauarbeiten
Datum: 13.02.2024

### Titel 1 Trockenbauarbeiten

#### Bereich 1.1 Wände, Schächte

**1.1.10 Metallständerwand 100 mm, 54 dB, 2 x 12,5 mm, Q3**
*** Bezugsbeschreibung
Metallständerwand 100 mm, 54 dB, GKB 2-lagig beplankt
Dämmschicht aus Mineralwolle DIN EN 13162, einlagig,
dicht stoßen, abrutschsicher verlegen.

Wärmeleitfähigkeitsgruppe: 040
Dicke: 40mm
bewertetes Schalldämmmaß: Rw 54 dB nach DIN 4109
Erzeugnis: z.B. Thermolan TI 140 T o. glw.

Nichttragende innere Trennwand DIN 4103-1 als Montagewand
Höhe: bis 4,0 m, Beplankung, beidseitig,
Verarbeitung DIN 18181, zweilagig, Plattendicke 12,5 mm,
befestigen mit Schnellbauschrauben DIN 18182-2,
Fugen füllen, sichtbare Befestigungsmittel und Fugen
der äußeren Plattenlage spachteln. Verspachtelung
in Qualitätsstufe Q3.

Unterkonstruktion aus verzinkten Stahlblechprofilen
DIN 18182-1/ DIN 18183 als Einfachständerwerk, CW50

Richtfabrikat: Knauf Metallständerwand W112 o. glw.

Angebotenes Fabrikat: '....................................' (Bieterergänzung)
Menge: 210,000 m2

**1.1.20 Metallständerwand 125 mm, 54 dB, 2 x 12,5 mm, Q3**
*** wie Position 1.1.10
Metallständerwand 125 mm, 54 dB, GKB 2-lagig beplankt,

Dämmschicht aus Mineralwolle DIN EN 13162
Dicke: 60 mm
bewertetes Schalldämmmaß: 54 dB nach DIN4019

Unterkonstruktion aus verzinkten Stahlblechprofilen
DIN 18182-1/ DIN 18183, als Einfachständerwerk. CW75
Menge: 265,000 m2

**1.1.30 Metallständerwand 150 mm, 56 dB, 2 x 12,5 mm, Q3**
*** wie Position 1.1.10
Metallständerwand 150 mm, 56 dB, GKB 2-lagig beplankt,

Dämmschicht aus Mineralwolle DIN EN 13162
Dicke: 80 mm
bewertetes Schalldämmmaß: 56 dB nach DIN4019

Unterkonstruktion aus verzinkten Stahlblechprofilen
DIN 18182-1/ DIN 18183, als Einfachständerwerk. CW100
Menge: 110,000 m2

**1.1.40 Doppelständerwand 200 mm, 56 dB, 2 x 12,5 mm, Q3**
*** wie Position 1.1.10
Doppelständerwand 200 mm als Installationswand

Dämmschicht aus Mineralwolle DIN EN 13162, zweilagig,
dicht stoßen, abrutschsicher verlegen.

Wärmeleitfähigkeitsgruppe: 040
Dicke: 2 x 40 mm.
bewertetes Schalldämmmaß: 56 dB nach DIN4019

Beplankung, beidseitig, Verarbeitung DIN 18181, zweilagig,
Unterkonstruktion aus verzinkten Stahl-Blechprofilen, als
Doppelständerwerk, 2 x CW 50.
Menge: 25,000 m2

**1.1.50 Doppelständerwand 255 mm, WTW, F30, RC2, 74db, GKFI, 2 x 12,5 mm, Q3**
Doppelständerwand als Wohnungstrennwand.
Gesamtwandstärke: 255 mm
Feuerwiderstandsklasse : REI/ F30, feuerhemmend
Einbruchshemmung: RC2
bewertetes Schalldämmmaß: Rw = 74db

Unterkonstruktion aus verzinkten Stahl-Blechprofilen,
als Doppelständerwerk, 2 x CW 100, mit selbstklebendem
Dämmstreifen/ Distanzstreifen, 5 mm voneinander entkoppelt.
Dämmschicht aus Mineralwolle DIN EN 13162, zweilagig,
dicht stoßen, abrutschsicher verlegen,
Wärmeleitfähigkeitsgruppe 040, Dicken in mm 2 x 80.

Beplankung Verarbeitung DIN 18181, 2 x zweilagig, mit imprägnierten
Brandschutzplatten GKFI, Diamant-Platte, Plattendicke 12,5 mm.

Zusätzlich 2 x Stahlblecheinlage 0,5 mm zwischen den Lagen
der GK-Beplankung.

Richtfabrikat: Knauf Metallständerwand W115 o. glw.
Menge: 110,000 m2

**1.1.60 Zulage: Decke/ Dach-Wandanschluss F30**
Zulage für einen Decke/ Dach-Wandanschluss für Wände
mit Brandschutzanforderung F30, feuerhemmend.
Oberer Abschluss der Gipskartonwand mit 2 x GKF-Platten
 und Zusatzdämmung bis zur Dachhaut hochführen.
Menge: 180,000 m

**1.1.70 Vorsatzschale/ Schachtwand 75 mm, GKB, 2 x 12,5 mm, Q3**
Vorsatzschale/ Schachtwand als Montagewand.

Dämmschicht aus Mineralwolle DIN EN 13162,
einlagig, dicht stoßen und abrutschsicher verlegen.
 Wärmeleitfähigkeitsgruppe: 040
Dicke: 40 mm

Beplankung: einseitig, Verarbeitung DIN 18181,
zweilagig, Plattendicke 12,5 mm.

Unterkonstruktion aus verzinkten Stahl-Blechprofilen,
als Einfachständerwerk, 1 x CW 50.
Menge: 65,000 m2

**1.1.80 Installationsvorwand, H=1,20 m, 75 mm, GKBI, 2 x 12,5 mm, Q3**
Vorsatzschale / Installationsvorwand,
h ca. 1,20 m über OKFF.

Dämmschicht aus Mineralwolle DIN EN 13162,
einlagig, dicht stoßen, abrutschsicher verlegen,
Wärmeleitfähigkeitsgruppe 040
Dicke: 40mm

Beplankung: einseitig, Verarbeitung DIN 18181,
zweilagig, Plattendicke 12,5 mm, GKBI

Wandabstand: bis 250 mm von Rohwand bis Außenseite
Vorsatzschale, Einschl. oberer Abdeckung.

Unterkonstruktion aus verzinkten Stahl-Blechprofilen,
als Einfachständerwerk, 1 x CW 75,

Einbauort: Bäder
Menge: 25,000 m2

**1.1.90 Vorsatzschale/ Drempelbekleidung 75 mm, GKF, 2 x 12,5 mm, Q3**
Vorsatzschale/ Drempelbekleidung als Montagewand,
ohne Dämmung.

Beplankung: einseitig, Verarbeitung nach DIN 18181,
zweilagig, GKF, Plattendicke 12,5 mm.

Befestigung oben an OSB-Beplankung der Sparren.
Drempelhöhe: bis ca. 100 cm gem. Ausführungsplanung

Unterkonstruktion aus verzinkten Stahl-Blechprofilen,
als Einfachständerwerk, 1 x CW 50.
Menge: 85,000 m2

**1.1.100 Direktbeplankung, GKB, 1 x 12,5 mm, Q3**
Direktbeplankung GKB 12,5 mm, mit Schnellbauschrauben.

Untergrund: OSB-Platten,
als Wandbekleidung an Wänden / Laibungen,
Einbauhöhe bis ca. 4,00m,
aus Gipsplatten DIN 18180:GKB, einlagig,
Plattendicke 12,5 mm,
Verspachtelung der Gipsplatten Qualitätsstufe Q3
Kalkulationsgrundlage: Beplankung: 2-seitig, einlagig

Einbauort: Whg. 42.1 Zimmer, Abstell/WC und 43.3 Zimmer
Detail: D-45, D-44, D-52
Menge: 72,000 m2

**1.1.110 Direktbeplankung, GKFI, 1 x 12,5 mm, Q3**
Direktbeplankung 1 x GKFI 12,5 mm, mit Schnellbauschrauben.

Untergrund: Holzständeraußenwand mit Brandschutzanforderung
REI 30, bauseits mit OSB-Platten bekleidet.
Beplankung als Wandbekleidung an Wänden / Laibungen,
mit Brandschutzanforderung REI 30.
Einbauhöhe bis 4,00m,
aus imprägnierten Gipsplatten DIN 18180:GKFI.
Plattendicke 12,5 mm,
Verspachtelung der Gipsplatten Qualitätsstufe Q3
Kalkulationsgrundlage: Beplankung: einseitig

Einbauort: Außenwand z.B. zu Terrassen, Bekleidung von innen.
Menge: 125,000 m2

**1.1.120 Beplankung 1 x GKFI 12,5 mm und 2x GKB 12,5mm, Q3**
Beplankung 1 x GKFI 12,5 mm und 2x GKB 12,5mm
mit Schnellbauschrauben an Federschiene.

Untergrund: Holzständerwand mit Brandschutzanforderung REI 30,
bauseits mit OSB-Platten bekleidet.
Beplankung als Wandbekleidung an Wänden / Laibungen, .
Einbauhöhe bis 4,00m,
aus imprägnierten Gipsplatten DIN 18180 GKFI.
Plattendicke 12,5 mm,
Verspachtelung der Gipsplatten Qualitätsstufe Q3
Inkl. Unterkonstruktion aus Federschienen 27/60 mm.
Kalkulationsgrundlage: Beplankung: einseitig

Stahlblecheinlage in gesonderter Position.

Einbauort: WHG. 42.2 Loggia, 43.1 Zimmer Laubengang, 43.2 Loggia
Menge: 60,000 m2

**1.1.130 Zulage: Stahlblecheinlage 0,5 mm**
Zulage zur Vorposition :
Stahlblecheinlage, Dicke 0,5 mm zwischen GK-Platten.

Kalkulationsgrundlage: Ausführung einseitig
Menge: 60,000 m2

**1.1.140 Außenwandbeplankung, GKFI, 1 x 12,5 mm, Q2**
*** Bedarfsposition ohne GB
Außenwandbeplankung der Holztafelbauwand, zur Aufnahme
eines Wärmedämm-Verbundsystems.
1 x GKFI 12,5 mm, mit Spezialbauschrauben.

Untergrund: Holzständerwand mit Brandschutzanforderung REI 30.
Einbauhöhe bis 4,00m,
aus imprägnierten Gipsplatten GKFI, für tragende Holztafelwände
mit erhöhten Brand- und Schallschutzanforderungen.
Plattendicke 12,5 mm,
Verspachtelung der Gipsplatten Qualitätsstufe Q2
Außenwandbeplankung der Nutzungsklasse2 als Untergrund für WDVS

Einbauort: Außenwand
Kalkulationsgrundlage: Beplankung: einseitig

Richtfabrikat: Knauf Diamant-X-Patten
Menge: 1,000 m2

**1.1.150 Bekleidung von Stahlstützen QR 70/5, GKF, 1 x 15 mm, F30, 4-seitig**
*** Bezugsbeschreibung
Bekleidung von Stahlstützen QR 70/5 mit Gipskartonplatten,
1 x Fireboard, d=15 mm gem. DIN 4102-4:2016-05,
Brandschutzanforderung: F30
Befestigung: geklammert
Verspachtelung mit zugelassener Spachtelmasse,
z.B. Knauf FireBoard Spachtel

Richtfabrikat: z.B. Knauf FireBoard o. glw.

Kalkulationsgrundlage: laufender Meter Stütze, 4-seitig bekleidet
Einbauort: Stützen, Windböcke
Detail: D-46, D-39
Menge: 135,000 m

**1.1.160 Bekleidung von Stahlstützen QR 80/5, GKF, 1 x 15 mm, F30, 4-seitig**
*** wie Position 1.1.150
Bekleidung von Stahlstützen Profil QR 80/5

Einbauort: WHG. 42.1
Menge: 6,000 m

**1.1.170 Bekleidung von Stahlstützen HR 120x80-4,0, GKF, 1 x 15 mm, F30, 4-seitig**
*** wie Position 1.1.150
Bekleidung von Stahlstützen  Profil HR 120x80-4,0

Einbauort: WHG. 42.1, 42.2, 43.3, 43.1
Menge: 25,000 m

**1.1.180 Bekleidung von Stahlprofilen HEA 180, GKF, 1 x 15 mm, F30, 4-seitig,**
Bekleidung von Stahlprofilen HEA 180 wie in Vorposition
beschrieben, jedoch:

Hohlräume in der Bekleidung ausdämmen,

Einbauort: Wohnungstrennwand Whg. 42.2 / notw. Flur
Detail: D-48
Menge: 6,000 m

**1.1.190 Bekleidung von Holzstützen 12/12, GKF, 1 x 12,5 mm, F30**
*** Bedarfsposition ohne GB
Bekleidung von Holzstützen, 12 / 12 cm mit Gipskartonplatten,
1 x GKF, 12,5 mm gem. DIN 4102-4:2016-05.

Brandschutzanforderung: F30
Befestigung: geklammert

Richtfabrikat: z.B. Knauf Feuerschutzplatte FireBoard o. glw.
Kalkulationsgrundlage: laufender Meter Stütze, 4-seitig bekleidet
Menge: 1,000 m

**1.1.200 Zulage Feuchtraum-Platten, 2 x GKBI**
Zulage für Beplankung aus imprägnierten Feuchtraum-Platten
GKBI nach DIN 18180, 2- lagig, für alle vorgenannten
Wandkonstruktionen, wenn im Text der Hauptposition nicht gefordert.

Einbauort: Bäder
Menge: 230,000 m2

**1.1.210 Zulage: freie Wandenden**
Zulage für das Herstellen von freien Wandenden, bei leeren
Türöffnungen auch Laibungen und Stürze,  für alle vorgenannten
Wandkonstruktionen inkl. Beplankung der Laibungen und
Einarbeiten von Eckschienen.
Menge: 40,000 m

**1.1.220 Zulage: Türöffnung 885/2135**
Zulage für das Herstellen von Türöffnungen
in vorbeschriebenen GK-Montagewänden.

Abmessung B/H: 885/2135 mm
Maulweite: bis 150 mm
Menge: 21,000 Stk

**1.1.230 Zulage: Türöffnung 1010/2135, Doppelständerwand**
Zulage für das Herstellen von Türöffnungen in vorbeschriebener
GK-Doppelständerwand.

Abmessung B/H: 1010/2135 mm
Maulweite: bis 255 mm
Menge: 5,000 Stk

**1.1.240 Aussparung herstellen, Ø ca. 25 mm**
Aussparung in GK-Wänden und Vorsatzschalen herstellen.

Für Wasser-Leitungen, Kanäle und dergleichen,  einschl.
Schließung / Verspachteln der Anschlüsse nach bauseitiger
Montage.

Durchmesser: bis ca. 25 mm
Menge: 120,000 Stk

**1.1.250 Aussparung herstellen, Ø ca. 75 mm**
Aussparung in GK-Wänden und Vorsatzschalen herstellen.

Für Wasser-Leitungen, Kanäle und dergleichen,  einschl.
Schließung / Verspachteln der Anschlüsse nach bauseitiger
Montage.

Durchmesser: bis ca. 75 mm
Menge: 25,000 Stk

**1.1.260 Aussparung herstellen, Ø ca. 125 mm**
Aussparung in GK-Wänden und Vorsatzschalen herstellen.

Für Laibungslüfter, Wasser-Leitungen, Kanäle und dergleichen,
einschl. Schließung / Verspachteln der Anschlüsse
nach bauseitiger Montage.

Durchmesser: bis ca. 125 mm
Menge: 20,000 Stk

**1.1.270 Aussparung 30-50 / 20-40cm**
Ausschnitt 30-50 / 20-40cm,  in Trockenbauwand
oder in Vorsatzschale. Ausschnitt für sanitärtechnische
Installationen, wie Lüftung und Drückertaste WC.
Menge: 5,000 Stk

**1.1.280 Öffnung in GK-Wänden und -Vorsatzschalen 0,5m²**
Öffnung in GK-Wänden und -Vorsatzschalen herstellen.

Für Elektro-Sicherungskästen und dergleichen, ggfs. Verstärkung
der Öffnung durch zusätzliche  GK-Profile, einschl. Anarbeitung der
Anschlüsse nach bauseitiger Montage.

Abmessung: bis ca. 0,5m²
Menge: 10,000 Stk

**1.1.290 Eckausbildung Montagewand**
Eckschutzschiene, für Außenecken von GK-Montagewände,
Trockenputz, Bekleidungen und Verkofferungen.

Eckschutzschiene anbringen und mit Spachtelmasse einspachteln
und glätten, einschl. der Verwendung von Glasfaserfugendeckstreifen.

Maß: 23(25) / 23(25) mm
Länge: 2,50 - 3,00 m
Material: Aluminium
Menge: 460,000 m

**1.1.300 UA-Profile, als Wandverstärkung**
UA-Profile als vertikale Verstärkung oder als  Quertraverse liefern
und in GK-Montagewänden einbauen.

Als Befestigungsgrundlage für Konsollasten wie
Sanitär-Einrichtungsgegenstände etc. In verschiedenen Einzellängen
gem. Planung und Anweisung örtlicher Bauleitung.

Einbauort: WC, WB und Duschtrennwände
Menge: 140,000 m

**1.1.310 Universal-Traverse f. wandhängende Lasten, W234**
Universal-Traverse liefern und als Verstärkung in GK
Montagewänden einbauen, als Befestigungsgrundlage
für Konsollasten wie Hochschränke etc.

aus Mehrschichtenholzplatten ca. 23 mm stark und
seitlichen Stahlblech-Laschen d = 0,6 mm,
mit jeweils 3 vorgebohrten Löchern zur
Befestigung an den CW-Profilen.

- für Lasten bis 1,5 kN/m Wandlänge

Fabrikat: Knauf Universal-Traverse W 234 o. glw.

Einbauort: Küchen
Menge: 40,000 m

#### Bereich 1.2 Decken, Dachbekleidungen

**1.2.10 Dachschrägen, Zwischensparrendämmung, 240mm, WLG035, MiWo**
Liefern und verlegen der Zwischensparrendämmung in Sparren
der Dachschräge.

Material: Mineralwolle
WLG: 035
Wärmeleitfähigkeit: 0,035 W/(m²K).
Dicke: 240 mm

Leitfabrikat:  Knauf Dachgeschoss-System D612

Angebotenes Fabrikat: '..........................................' vom Bieter einzutragen
Menge: 680,000 m²

**1.2.20 Dachschrägen, Dampfbremse, OSB -3, 25 mm**
Bekleidung der Sparren mit OSB3-Platten

Direkt an Sparrenlage des Steildaches montiert.
Schalung dient zur Herstellung der Scheibenwirkung
sowie als Dampfsperre.

Regel-Achsabstand Holzständer: 62,5 cm.
Plattenstöße und Wand- und Deckenanschlüsse mit
geeignetem Klebeband luftdicht verkleben.
OSB3-Platte gem. DIN 12524, 650 kg/m³

Plattendicke: 25mm

Einbauort: Innenseite Dachschrägen
Menge: 680,000 m2

**1.2.30 Dachschrägen, Dampfbremse, Zementgebundene Spanplatte, 25 mm, TRH**
Bekleidung der Sparren im TRH mit
zementgeb. Spanplatten
A2-s1,d0 nach EN13501-1

Direkt an Sparrenlage des Steildaches montiert.
Schalung dient zur Herstellung der Scheibenwirkung
sowie als Dampfsperre.

Regel-Achsabstand Holzständer: 62,5 cm.
Plattenstöße und Wand- und Deckenanschlüsse mit
geeignetem Klebeband luftdicht verkleben.

Plattendicke: 25mm

Einbauort: Innenseite Dachschrägen TRH
Menge: 45,000 m2

**1.2.40 Dampfsperre PE-Folie**
*** Bedarfsposition ohne GB
Dampfsperre, PE-Folie d=0,2mm,

winddicht an  den Sparren der Dachkonstruktion
befestigen, einschl. Einbindung aller Durchdringungen
und Wandanschlüsse
Menge: 679,000 m2

**1.2.50 Bekleidung Kehlbalkendecke, 1x12,5 GKB, Q3**
Unterseitige Bekleidung der Kehlbalkendecke:
inkl. Unterkonstruktion aus Traglatten 50 x 30 mm
oder UD30/CD60 Profile.
Decklage aus Gipskartonbauplatten, 1 x GKB, stumpf gestoßen
Randfugen mit Fugendeckstreifen schließen

Oberfläche: gespachtelt, Q3
Untergrund: Holzkonstruktion
Brandschutzanforderung: keine

Detail: D-64
Menge: 140,000 m2

**1.2.60 Zulage Feuchtraum-Platten 1 x GKBI**
Zulage für Beplankung aus imprägnierten Feuchtraum-Platten
GKBI nach DIN 18180, 1- lagig für vorgenannte Deckenkonstruktion.

Einbauort: Bäder
Menge: 40,000 m2

**1.2.70 Dachbekleidung, F30, 2x12,5 GKF, Q3**
Dachbekleidung aus Gipskarton, der Steildachneigung folgend.
Unterkonstruktion aus verzinkten Stahlprofilen als
UD-Randprofil 28/27 umlaufend und CD-Profil 60/27
an Justier-Clip oder Direktabhänger.
Decklage aus Gipskartonbauplatten

Beplankung: 2 x 12,5 mm GKF, stumpf gestoßen und
Oberfläche gespachtelt, Q3

Brandschutzanforderung: F30, feuerhemmend von unten
- UK Dach: bis ca. 5,94 m über OKF

Untergrund: Sparrenebene, unterseitig mit OSB-Platten bekleidet.
Die vorhandene OSB-Beplankung dient als Dampfbremse. Die Luftdichtigkeit
darf durch die Montage der Dachbekleidung nicht beeinträchtigt werden.
Die Ausführung von Kehlen- und Mansardenknicken, sowie Eck- und
Kantenausbildungen ist in diese Position einzukalkulieren. Stumpfe Winkel
mit Fugendeckstreifen und flexiblem Eckprofil ausbilden.
Ausführung gem. Knauf D112.de

Richtfabrikat Decklage: Knauf Piano GKF-Platte
Menge: 665,000 m2

**1.2.80 Zulage: Herstellen von Dachfensterlaibungen, 2x12,5 GKF, Q3**
Zulage zur Vorposition für das fachgerechte Herstellen
von Dachfenster- bzw. Lichtkuppellaibungen,
inkl. Unterkonstruktion, einschließlich aller Versprünge und
Eckausbildungen, sowie die umlaufende Einarbeitung von
Kantenschutzprofilen.
Bei stumpfen Winkeln sind flexible Eckenprofile zu verwenden,
keine Verschraubung mit der Drempel-UK.

Brandschutzanforderung: F30, feuerhemmend von unten
Laibungstiefe Abwicklung: bis ca. 750mm

Innenfutter der Dachfensterbekleidung analog Flächenbeplankung:
2 x 12,5 mm GKF, Knauf Piano
Oberfläche: gespachtelt, Q3
Menge: 270,000 m

**1.2.90 Zulage: Bekleidung von Stahlpfetten, 1x12,5 GKF, 2-seitig, Q3**
Zulage zur Vorposition für das fachgerechte Bekleiden
von Stahlpfetten (z.B. HEA180), inkl. Unterkonstruktion,
 einschließlich aller Versprünge und Eckausbildungen,
sowie die Einarbeitung von Kantenschutzprofilen.
Bei stumpfen Winkeln sind flexible Eckenprofile zu verwenden.
 Kanten mit Fugendeckstreifen überdecken.

Brandschutzanforderung: F30, feuerhemmend von unten
Abwicklung: bis ca. 750 mm
Unterkonstruktion / Befestigung mit Stützenclip
Beplankung: 1 x 12,5 mm GKFI, Knauf Diamantplatte o. glw.
Oberfläche: gespachtelt, Q3

Detail: D-56
Menge: 30,000 m

**1.2.100 Zulage: Bekleidung von Holzpfetten,1x12,5 GKF, 2-seitig, Q3**
Zulage zur Vorposition für das fachgerechte Bekleiden
von Holzpfetten (z.B. 240x 200), inkl. Unterkonstruktion,
einschließlich aller Versprünge und Eckausbildungen,
sowie die Einarbeitung von Kantenschutzprofilen.

Bei stumpfen Winkeln sind flexible Eckenprofile zu verwenden.
Kanten mit Fugendeckstreifen überdecken.

Brandschutzanforderung: F30, feuerhemmend von unten
Abwicklung: bis ca. 750 mm
Unterkonstruktion aus Tragplatten 50 x 30 mm oder
UD30/CD60 Profile.
Beplankung: 1 x 12,5 mm GKFI, Knauf Diamantplatte o. glw.
Oberfläche: gespachtelt, Q3

Detail: D-63
Menge: 65,000 m

**1.2.110 Zulage Feuchtraum-Platten 2 x GKFI**
*** Bedarfsposition ohne GB
Zulage für Beplankung aus imprägnierten  Feuchtraum-Platten
GKFI nach DIN 18180, 2- lagig für alle vorgenannten Dachbekleidungen.

Einbauort: Bäder - Dachschräge
Menge: 1,000 m2

**1.2.120 Aussparung Dachbekleidung herstellen, Ø ca. 100 mm, F30**
Aussparung in GK-Dachbekleidungen herstellen  z.B. für Lüftereinbau
und dergleichen, einschl. Schließung nach bauseitiger Montage sowie
Verfugung mit überstreichbarem, elastischem Material u. Fugen ausfüllen
und glätten.

Verfugung: Acryldispersionsbasis, weiß
Fugenbreite ca.:10 mm
Durchmesser: bis ca. 100 mm
Brandschutzanforderung: feuerhemmend, F30 von unten
Menge: 10,000 Stk

**1.2.130 Eckausbildung Decke**
Eckschutzschiene für Außenecken von GK-Montagewände,
Trockenputz, Bekleidungen und Verkofferungen.

Eckschutzschiene anbringen und mit Spachtelmasse einspachteln
und glätten, einschl. der Verwendung von Glasfaserfugendeckstreifen.

Maß: 23(25) / 23(25) mm
Länge: 2,50m (3,00m)
Material: Aluminium
Menge: 150,000 m

#### Bereich 1.3 Sonstiges

**1.3.10 Revisionstür, Metall, pulverbeschichtet weiß, 300/300**
Revisionsöffnung in Montagewänden herstellen wie folgt:

Herstellen der Öffnung, Liefern und Einbauen der
vorgefertigten, Revisionsklappe in Standardausführung,
ausgestattet mit Vierkant-Verriegelung, einschl. aller
sonst notwendigen Nebenarbeiten sowie aller Zubehörteile.

Oberfläche: Metalloptik, weiß pulverbeschichtet
Größe: 300/300 mm
Fabrikat/Typ: Knauf o. glw.
Menge: 10,000 Stk

**1.3.20 Revisionstür, GK-beplankt, 300/300**
*** Bedarfsposition ohne GB
Revisionstür in Montagewand herstellen

Mit vorgefertigter Revisionsklappe aus Metallblech mit
verdecktem Verschluss- und Scharniersystem, beplankt
mit  Gipsplatten, inkl. Herstellen der Öffnung und aller
 sonst notwendigen Nebenarbeiten sowie aller Zubehörteile.

Größe: 300/300 mm
Menge: 10,000 Stk

**1.3.30 Bodentreppe mit FeuerSchutz FS30**
Feuerschutz Bodentreppe F30 liefern und einbauen
mit ausziehbarer Leiter und Schutzgeländer.

Deckenöffnung
Länge: 1,20 m
Breite: 0,60 m
Deckenstärke: ca. 24 cm
Lichte Raumhöhe: ca. 3,00 m

Material: Aluminium o. nach Angabe des AG

Richtfabrikat: Wellhöfer o. glw.

Angebotenes Fabrikat: '..........................................' vom Bieter einzutragen
Menge: 5,000 St

#### Bereich 1.4 Stundenlohnarbeiten

**1.4.10 Arbeiten eines Facharbeiters**
*** Bedarfsposition ohne GB
Für evtl. erforderliche Arbeiten, die nicht im Leistungsverzeichnis
erfasst sind und nur auf ausdrückliche Anweisung der Bauleitung
gegen Nachweis zur Ausführung kommen.

Berechnet für: Facharbeiter
Menge: 1,000 Std

**1.4.20 Arbeiten eines Bauhelfers**
*** Bedarfsposition ohne GB
Für evtl. erforderliche Arbeiten, die nicht im Leistungsverzeichnis
erfasst sind und nur auf ausdrückliche Anweisung der Bauleitung
gegen Nachweis zur Ausführung kommen.

Berechnet für: Helfer
Menge: 1,000 Std
